# AC NATO Flugplatz BBN NOER
Angebotsaufforderung (GAEB DA XML 3.3, DA83)
Projekt: AC NATO
Währung: EUR
Auftraggeber: Bau- und Liegenschaftsbetrieb, NL Bundesbau, Mercedesstr.12, 40470 Düsseldorf
Erstellt mit: FUTURA, FUTURA Version 9.1.03.77, 26.03.2026

## Zusätzlicher Text
Allgemeine Vorbemerkungen (mit Ü2)

Lage der Baustellen und Zufahrtsmöglichkeiten:

Die Baustelle liegt auf dem Gelände des NATO-Flugplatzes in Nörvenich.
Dieser liegt südwestlich von Köln zwischen Düren und Erftstadt und ist
über die B 477 von den Orten Blatzheim oder Nörvenich zu erreichen.

Zutrittsregelungen für den NATO-Flugplatz Nörvenich (Sicherheitsbereich):

Die Ausführung der Arbeiten unterliegt der Geheimhaltung.
Mit der Beauftragung ist, für das zum Einsatz kommende Personal (Hauptauftragnehmer und eventuelle Nachunternehmer)
die erweiterte Sicherheitsprüfung "Ü2" (Sabotageschutz)
nach § 9 Sicherheitsüberprüfungsgesetz (SÜG) einzuleiten.

Hierfür sind dem BLB NRW Aachen, Projektbüro Nörvenich die Firmenzutrittslisten über das zum Einsatz kommende Personal unverzüglich, jedoch spätestens 7 Kalendertage, nach Auftragserteilung vorzulegen.
Die Weiterleitung der Unterlagen, im Sinne der erweiterten Sicherheitsprüfung "Ü2" nach § 9 Sicherheitsüberprüfungsgesetz (SÜG) an die entsprechenden Stellen ist dem BLB NRW Aachen spätestens 14 Kalendertage nach Auftragserteilung nachzuweisen.

Die Firmenzutrittslisten werden vom BLB NRW Aachen an das TaktLwG 31
„Boelcke“ und an das BwDLZ Aachen zur Prüfung weitergeleitet.

Alle Arbeitskräfte müssen einen gültigen Personalausweis oder Reisepass
mit sich führen. Dieser wird im Passwechselverfahren gegen einen
Sonderausweis getauscht.

Der Fliegerhorst kann nur mit einem Sonderausweis der Truppe betreten
werden.

Die Richtlinien / Belehrung für das Betreten der Kasernenanlage des
TaktLwG 31 „Boelcke“ bei der Durchführung von Bau- und
Instandsetzungsarbeiten bzw. Anlieferungen sind zwingend zu beachten.

Gemäß den Vorgaben des taktischen Luftwaffengeschwaders 31 „Boelcke“
(TaktLwG. 31 „B“) muss für alle zu Einsatz kommende Personen, ohne gültige Ü2-Sicherheitsüberprüfung eine Begleitung in den Sicherheitsbereich durch TaktLwG. 31 „B“ sichergestellt werden. Daher sind alle Zutritte beim Kasernenkommandanten mindestens 5 Werktage im Voraus anzukündigen.

Der im Zusammenhang mit den Zutrittsregelungen entstehende Aufwand und
die damit verbundenen Kosten sind auf die Leistungspositionen umzulegen
und werden nicht gesondert vergütet.

Zutrittsregelungen für Zulieferfirmen des Auftragnehmers:

Für Personal der Zulieferfirmen gelten die vorgenannten Regelungen im vollen Umfang. Zulieferfirmen sind grundsätzlich vom AN zur Begleitung beim Kasernenkommandanten anzumelden, falls keine gültige Sicherheitsüberprüfung des Zulieferers vorliegt. Der Aufwand und die Kosten sind in die Einheitspreise einzurechnen und werden nicht gesondert vergütet.
Das Personal des Zulieferers muß über folgende Informationen verfügen:
- Name des Auftraggebers
- Ansprechpartner des Auftraggebers und dessen telefonische Erreichbarkeit
- Lieferadresse auf dem NATO-Flugplatz Nörvenich (Gebäude)
- Art der Lieferung

Militärische Vorschriften:

Die militärischen Vorschriften sind von allen vom Auftragnehmer
eingesetzten Arbeitskräften, Lieferanten und sonstigem Personal zu
beachten.

Innerhalb des Kasernengeländes dürfen sich die Beschäftigten nur im
unmittelbaren Baustellenbereich bzw. auf den Zu- und Abfahrtsstraßen
bewegen.

Arbeitnehmer aus Staaten mit besonderen Sicherheitsrisiken (siehe Anlage
Staatenliste) haben keinen Zutritt.

Arbeitskräften, die den Anforderungen der Sicherheitsüberprüfung nicht
genügen, kann das Betreten des militärischen Geländes ohne Angaben von
Gründen verweigert werden. Der Auftragnehmer hat keinen Anspruch auf den
Einsatz von Personen, denen keine Betretungserlaubnis erteilt wird.

Etwaige, nicht rechtzeitig angekündigte Behinderungen durch militärische
Maßnahmen, die eine Arbeitsunterbrechung zur Folge haben, sind
unverzüglich unter Angabe von Gründen und Zeit dem BLB NRW Aachen,
Projektbüro Nörvenich, mitzuteilen.

Für Wochenend- und Feiertagsarbeiten muss der Auftragnehmer die
erforderlichen Genehmigungen der Truppe, des Gewerbeaufsichtsamtes und
der anderen zuständigen Dienststellen einholen.

Sie sind bei der örtlichen Bauleitung bis spätestens

Donnerstag 11.00 Uhr

vor dem zum Arbeiten vorgesehenen Wochenende anzumelden.

Das Aufstellen von Wohnlager oder Wohncontainer ist nicht gestattet!

Innerhalb des Flugplatzes dürfen sich die Beschäftigten nur im
unmittelbaren Baustellenbereich bzw. auf den Zu- und Abfahrtsstraßen
bewegen. Geschwindigkeitsbeschränkungen im Flugplatzbereich sind
einzuhalten.

Die Baustelle ist täglich aufzuräumen, die Zufahrtsstraßen sind bei
Verschmutzung unverzüglich zu säubern. Bauabfälle und Verpackungsmaterial im Außenbereich sind grundsätzlich/unverzüglich zu beseitigen.
Umherfliegendes Material stellt grundsätzlich eine Gefährdung für Luftfahrzeuge dar und ist strickt zu vermeiden.

Hinweisschilder sind zu beachten!

Liste der Staaten mit besonderen Sicherheitsrisiken:

Anlage
zum RdSchr/RdErl des BMI vom 08.06.2022
- ÖS II 5 - 54001/10#3 -

Staatenliste1

im Sinne von § 13 Absatz 1 Nummer 17 SÜG2

1. Afghanistan (Islamische Republik Afghanistan)
2. Algerien (Demokratische Volksrepublik Algerien)
3. Armenien (Republik Armenien)
4. Aserbaidschan (Republik Aserbaidschan)
5. Belarus (Republik Belarus)
6. China (Volksrepublik China),
  ab 01.07.1997 einschließlich Sonderverwaltungsregion (SVR) Hongkong,
  ab 20.12.1999 einschließlich Sonderverwaltungsregion (SVR) Macau
7. Georgien
8. Irak (Republik Irak)
9. Iran (Islamische Republik Iran)
10. Kasachstan (Republik Kasachstan)
11. Kirgisistan (Kirgisische Republik)
12. Korea (Demokratische Volksrepublik Korea)
13. Kuba (Republik Kuba)
14. Laos (Demokratische Volksrepublik Laos)
15. Libanon (Libanesische Republik)
16. Libyen (Staat Libyen)
17. Moldau (Republik Moldau)
18. Pakistan (Islamische Republik Pakistan)
19. Russische Föderation
20. Sudan (Republik Sudan)
21. Syrien (Arabische Republik Syrien)
22. Tadschikistan (Republik Tadschikistan)
23. Turkmenistan
24. Ukraine
25. Usbekistan (Republik Usbekistan)
26. Vietnam (Sozialistische Republik Vietnam).

____________________________________________________________________________
1 Festgelegt durch das Bundesministerium des Innern und für Heimat. Die Schreibweise der Staatennamen richtet sich nach dem vom Auswärtigen Amt herausgegebenen "Verzeichnis der Staatennamen für den amtlichen Gebrauch in der Bundesrepublik Deutschland" in der jeweils geltenden Fassung, die im Gemeinsamen Ministerialblatt bekanntgegeben wird.
2 Anlage zur "Anleitung zum Ausfüllen der Sicherheitserklärung".

## 0004 A2 Malerarbeiten

*Hinweis: Hinweistext*
Das nachfolgende Leistungsverzeichnis beschreibt die
Putz-, Trockenbau-, und Malerarbeiten in Geb A2 auf dem
NATO-Flugplatz in Nörvenich.

Die kleinste Transportöffnung ist ca. 1130/2760 mm
(s. Planung).

Kurzbeschreibung der Baumaßnahme:

Im hier vorliegenden Objekt ist die Instandsetzung der
Sanitäranlagen geplant. In diesem Zusammenhang erfolgt
die Kernsanierung der WC Anlagen, Lager, Küche und
Büros. Vor dem Neuaufbau erfolgt bauseitig eine
Schadstoffsanierung.
Mit der Beauftragung ist für das zum Einsatz kommende
Personal (Hauptauftragnehmer und eventuelle
Nachunternehmer) eine Sicherheitsprüfung "Ü2"
(Sabotageschutz) einzuleiten.

Anmeldung der Arbeiten:
Der Auftragnehmer erhält durch den Bau- und
Liegenschaftsbetrieb NRW Aachen, nach vorheriger
Anmeldung des Ausführungszeitraums bei der Bauleitung,
ein Begleitschreiben zur Personenanmeldung.
Dieses vom BLB NRW vorausgefüllte Begleitschreiben wird
zusammen mit einer beigefügten Firmenanmeldeliste an
den AN geschickt.
Der AN füllt die Firmenanmeldeliste gem. dem
Begleitschreiben vollständig aus und sendet alle
aufgelisteten Unterlagen an die im Begleitschreiben
aufgeführten E-Mailadressen mit mind. 5 Tagen Vorlauf.
Bei einer unvollständigen Anmeldung oder bei einer
nicht Einhaltung der Vorlaufszeit kann der Zutritt zu
dem Flugplatz durch die Wache verwehrt werden.
Daraus resultierende Ausfall- /Stillstandzeiten können
durch den AN nicht geltend gemacht werden.
Arbeitszeiten:
Die Arbeiten sind innerhalb der Dienstzeiten des
Nutzers durchzuführen.
Das Zeitfenster für die Durchführung der Arbeiten ist
wochentags montags bis donnerstags 06:00 Uhr bis 16:00
Uhr, sowie Freitags von 06:00 Uhr bis 12:00 Uhr.
Die Zeiten sind so zu verstehen, dass zur angegebenen
Zeit das Gelände verlassen sein muss.
Zutrittsregelung für den NATO-Flugplatz Hardt
Nörvenich:
Die Baustelle befindet sich im militärischen Bereich
der Bundeswehr, NATO-Flugplatz, 52388 Nörvenich.
Alle Arbeitskräfte müssen einen gültigen
Personalausweis oder Reisepass mit sich führen. Dieser
wird im Passwechselverfahren an der Wache gegen einen
Sonderausweis getauscht.
Der im Zusammenhang mit den Zutrittsregelungen
entstehende Aufwand und die damit verbundenen Kosten
sind auf die Leistungspositionen umzulegen und werden
nicht gesondert vergütet.
Zutrittsregelung für Zulieferfirmen des Auftragnehmers:
Für Personal der Zulieferfirmen gelten die vorgenannten
Regelungen.
Zulieferfirmen sind grundsätzlich vom AN an der
Hauptwache abzuholen, zur Baustelle zu begleiten und
nach Abschluss der Tätigkeit wieder zur Hauptwache
zurückzubegleiten.
Der Aufwand und die Kosten sind in die Einheitspreise
einzurechnen und werden nicht gesondert vergütet.
Militärische Vorschriften:
Arbeitnehmer aus Staaten mit besonderen
Sicherheitsrisiken (siehe Anlage Staatenliste) haben
keinen Zutritt zum Gelände.
Arbeitskräften, die den Anforderungen der
Sicherheitsüberprüfung nicht genügen, kann das Betreten
des militärischen Geländes ohne Angaben von Gründen
verweigert werden.
Der Auftragnehmer hat keinen Anspruch auf den Einsatz
von Personen, denen keine Betretungserlaubnis erteilt
wird.
Etwaige, nicht rechtzeitig angekündigte Behinderungen
durch militärische Maßnahmen, die eine
Arbeitsunterbrechung zur Folge haben, sind unverzüglich
unter Angabe von Gründen und Zeit dem BLB NRW Aachen
mitzuteilen.
Für Wochenend- und Feiertagsarbeiten muss der
Auftragnehmer die erforderlichen Genehmigungen der
Truppe, des Gewerbeaufsichtsamtes und der anderen
zuständigen Dienststellen einholen.
Sie sind bei der örtlichen Bauleitung und dem BLB NRW
Aachen spätestens 5 Werktage vor dem zum Arbeiten
vorgesehenen Wochenende anzumelden.
Das Aufstellen von Wohnlagern oder Wohncontainern ist
nicht gestattet!
Innerhalb des Flugplatzgeländes dürfen sich die
Beschäftigten nur im unmittelbaren Baustellenbereich
bzw. auf den Zu- und Abfahrtsstraßen bewegen.
Geschwindigkeitsbeschränkungen sind einzuhalten.
Die Baustelle ist täglich aufzuräumen, die
Zufahrtsstraßen sind bei Verschmutzung unverzüglich zu
säubern. Bauabfälle und Verpackungsmaterial im
Außenbereich sind grundsätzlich unverzüglich zu
beseitigen. Hinweisschilder sind zu beachten!
Liste der Staaten mit besonderen Sicherheitsrisiken
(Stand 08.06.2022):
1. Afghanistan (Islamische Republik Afghanistan)
2. Algerien (Demokratische Volksrepublik Algerien)
3. Armenien (Republik Armenien)
4. Aserbaidschan (Republik Aserbaidschan)
5. Belarus (Republik Belarus)
6. China (Volksrepublik China),
ab 01.07.1997 einschließlich Sonderverwaltungsregion
(SVR) Hongkong,
ab 20.12.1999 einschließlich Sonderverwaltungsregion
(SVR) Macau
7. Georgien
8. Irak (Republik Irak)
9. Iran (Islamische Republik Iran)
10. Kasachstan (Republik Kasachstan)
11. Kirgisistan (Kirgisische Republik)
12. Korea (Demokratische Volksrepublik Korea)
13. Kuba (Republik Kuba)
14. Laos (Demokratische Volksrepublik Laos)
15. Libanon (Libanesische Republik)
16. Libyen (Staat Libyen)
17. Moldau (Republik Moldau)
18. Pakistan (Islamische Republik Pakistan)
19. Russische Föderation
20. Sudan (Republik Sudan)
21. Syrien (Arabische Republik Syrien)
22. Tadschikistan (Republik Tadschikistan)
23. Turkmenistan
24. Ukraine
25. Usbekistan (Republik Usbekistan)
26. Vietnam (Sozialistische Republik Vietnam).
Zugänglichkeit der Baustelle / Beauftragung / Verfahren
und Schweißerlaubnisschein:
Die Zufahrt (im gesicherten Bereich) von der Hauptwache
bis zur Baustellenzufahrt beträgt maximal 4000 Meter.
Lage und Abmessung der Auszäunung sowie des Bauwerks
sind den beiliegenden Planungsunterlagen zu entnehmen.
Der AN hat weiter nach Auftragserteilung
erforderlichenfalls über den AG einen
Schweißerlaubnisschein, nach § 30 BGV D1 einzuholen.
Weiter sind feuergefährliche Arbeiten mindestens zwei
Tage vor Ausführung bei der Bauleitung und dem AG
schriftlich anzuzeigen.
Behinderungen jeglicher Art sind der Bauleitung und dem
Auftraggeber sofort schriftlich anzuzeigen.
Besondere Vorbemerkungen allgemein:
Aufgrund der räumlichen Gegebenheiten in der Maßnahme
ist eine Besichtigung vor Angebotsabgabe des Bieters,
aus Sicht des AG absolut notwendig und ausdrücklich
erwünscht.
Der Bieter kann vor Angebotsabgabe, nach vorheriger
Absprache mit dem BLB NRW Aachen, einen Termin zur
Besichtigung vor Ort ausmachen.
Die bautechnischen und örtlichen Gegebenheiten
insbesondere die Wartezeiten und Mehraufwendungen für
Ein- und Ausfahrten, sowie die An- und Abfahrtskosten
sind bei der Kalkulation zu beachten und soweit nicht
in besonderen Leistungspositionen erfasst in die
Einheitspreise mit einzukalkulieren.
Das Reinigen des Arbeitsbereiches durch trockenes
Kehren oder Abblasen von Staubablagerungen mit
Druckluft ist grundsätzlich nicht zulässig.
Reinigungsarbeiten sind so durchzuführen, dass die
Freisetzung und Aufwirbelung von Staub so gering wie
möglich ist, z. B. mit Feucht- oder Nassverfahren nach
dem Stand der Technik oder saugend unter Verwendung
geeigneter Staubsauger oder Entstauber.
Das Zwischenlagern von Abbruchgütern, Material und
Geräten im Sanierungsbereich ist nicht oder nur in
besonderen Fällen nach Absprache mit der Bauleitung und
dem AG zulässig.
Eventuelle Beschädigungen sind sofort zu melden und
ordnungsgemäß zu beseitigen.
Wasser und Strom werden dem AN kostenfrei zur Verfügung
gestellt.
Für die Herstellung der Anschlussmöglichkeiten auf der
Baustelle ist der Auftragnehmer selbst verantwortlich.
Der Bieter verpflichtet sich:
a) Ein Bautagebuch mit täglichen Eintragungen aller
Bautätigkeiten inkl. Aufmaße, aller wichtigen
Vorkommnisse und Ereignisse, insbesondere der
zusätzlichen zum Vertrag angeordneten Leistungen und
Stundenlohnarbeiten zu führen. Das Bautagebuch ist
wöchentlich an die Bauleitung zu übergeben.
b) Eine Woche nach Beauftragung einen
Steuerungsterminplan mit Personalstärke für den
geschuldeten Leistungsumfang und die geschuldeten
Ausführungsfrist vorzulegen. Dem Steuerungsterminplan
sind die ermittelten Projektstundenberechnungen anhand
der Mengengerüste des LVs mit Arbeitszeitwerten je
Position beizulegen, sowie eine Aufstellung des
geplanten Wochenumsatzes in Euro über den Zeitraum der
Ausführungsfristen.
c) Jeweils eine Woche vor Ausführung der Bauleitung
einen wochenbezogenen Steuerungsterminplan inkl.
Leistung, Menge und Personalstärke vorzulegen.
d) Auf Verlangen der Bauleitung zum Erreichen der
Wochenleistungen und zur Beschleunigung der
Baumaßnahme die Personalstärke zu erhöhen.
b) Sämtliche aufgemessene Maße, örtlich oder aus
Plänen, sind in die Aufmaßpläne zu setzen. Bei später
nicht sichtbaren Maßen sind Maßskizzen anzufertigen.
Fehlende Maße in Aufmaßzeichnungen werden bei der
Prüfung nicht berücksichtigt. Die Aufmaße sind
wöchentlich an die Bauleitung zu übergeben.
Die DGUV Vorschrift 3 "Elektrische Anlagen und
Betriebsmittel", sowie die BGI 608 "Auswahl und Betrieb
elektrischer Anlagen und Betriebsmittel auf der
Baustelle" und die BGI 600 "Auswahl und Betrieb
ortsveränderlicher elektrischer Betriebsmittel nach
Einsatzbereichen" ist anzuwenden.
Die Kosten hierzu trägt der AN.
Die Teilnahme an den durch die Bauleitung festgesetzten
Besprechungen ist verbindlich.
Alle Arbeiten müssen von einem fachlich geeigneten
deutschsprachigem Vorgesetzten geleitet werden. Während
der Arbeiten muss diese Person ständig auf der
Baustelle anwesend sein oder einen geeigneten Vertreter
der Bauleitung schriftlich benennen.
Abschließbare Lagerflächen:
Abschließbare Räume stehen im Gebäude nicht zur
Verfügung. Hierfür hat der Auftragnehmer selber zu
sorgen und dies in den Einheitspreisen zu
berücksichtigen.
Gesundheitsschutz auf Baustellen:
Die Hinweise des Koordinators zu erforderlichen
Sicherheits- und Gesundheitsschutzmaßnahmen sind zu
berücksichtigen.
Vom Auftragnehmer ist eine für den Arbeitsschutz in
seinem Bereich Verantwortlicher zu benennen.
Für den Verhinderungsfall muss ein Vertreter für den
Verantwortlichen benannt werden.
Eine Woche nach Beauftragung, jedoch unbedingt 5 Tage
vor Arbeitsaufnahme, sind dem SiGeKo über die
Bauleitung folgende Unterlagen zu übergeben:
- Individuelle Gefährdungsbeurteilung nach
Arbeitsschutzgesetz §5, §6
- Abbruchanweisung gemäß DGUV Vorschrift 38 §20
- Ausgefüllte und durch einen Verantwortlichen
unterschriebene Unternehmererklärung.
- Benennung des verantwortlichen Bauleiters.
- Benennung der Sicherheitsfachkraft /
Unternehmermodell mit Nachweis.
- Benennung der Ersthelfer mit Ausbildungsnachweis.
Alle weiteren Angaben sind den beiliegenden
Ausschreibungsunterlagen und Plänen zu entnehmen.

### Titel 01 Innenputzarbeiten

**01.0010 Boden abdecken mit Aluminiumfolie beschichtetem Karton**
Böden mit Aluminiumfolie beschichtetem Karton gegen
Verschmutzung, während der gesamten Arbeiten,
vollflächig abdecken und nahtverkleben. Das Entfernen
und Entsorgen nach AAV nach Abschluss der Arbeiten
gehört zum Leistungsumfang.
Menge: 120,000 m²
Kostengruppe DIN 276 2018-12: 300000000

**01.0020 Installationsschlitz, Dämmmörtel**
Installationsschlitz in Längen von 0,20 bis 3,00 m satt
mit Dämmmörtel auswerfen und mit verzinktem Draht
gewebe überspannen und eben abziehen.

Schlitzbreite: ca. 150-250 mm
Schlitztiefe: ca. 120 mm
Mörtelgruppe: P II
Menge: 31,000 m
Kostengruppe DIN 276 2018-12: 300000000

**01.0030 Grundierung, Untergrund verschieden**
Grundierung als Putzgrundvorbehandlung bei
zusammenhängenden Flächen sowie angrenzenden Laibungen
bei verschieden saugenden Untergründen.

Putzgrund: Bims, KS, Ziegel
Menge: 270,000 m²
Kostengruppe DIN 276 2018-12: 300000000

**01.0040 Zulage, Grundierung Laibungen**
wie vor, jedoch

als Zulage für Laibungen

Laibungstiefe: bis 300 mm
Putzgrund: Bims, KS, Ziegel
Menge: 60,000 m
Kostengruppe DIN 276 2018-12: 300000000

**01.0050 Haftgrund, Spachtel, Untergrund**
Haftgrundspachtel bei glatten Untergründen sowie
angrenzenden Laibungen für Putz auftragen.

Putzgrund: Beton
Menge: 20,000 m²
Kostengruppe DIN 276 2018-12: 300000000

**01.0060 Zulage Haftgrund, Spachtel Laibungen**
wie vor, jedoch

als Zulage für Laibungen.

Laibungstiefe: bis 300 mm
Putzgrund: Beton
Menge: 15,000 m
Kostengruppe DIN 276 2018-12: 300000000

**01.0070 Ausgleichsputz, Unebenheiten**
Ausgleichsputz bei Unebenheiten des Putzgrundes über
+/- 30 mm, sowie an angrenzenden Laibungen inkl. aller
eventuell erforderlichen Zwischengrundierungen.

Die Ausführung des Ausgleichsputzes darf nur nach
vorheriger Absprache mit der Bauleitung erfolgen.

Putzdicke: bis 40 mm
Putzgrund: Mauerwerk, Stahlbeton
Oberfläche: abgezogen
Mörtelgruppe: P II
Menge: 40,000 m²
Kostengruppe DIN 276 2018-12: 300000000

**01.0080 Zulage Ausgleichsputz Laibungen**
wie vor, jedoch

als Zulage für Laibungen.

Laibungstiefe: bis 300 mm
Putzgrund: Mauerwerk, Stahlbeton
Menge: 10,000 m
Kostengruppe DIN 276 2018-12: 300000000

**01.0090 Ausgleichsputz, Innen, Mehrstärke**
Mehrpreis je 5 mm Mehrstärke für Ausgleichsputz bei
Normal- und Kleinflächen sowie Laibungen.

Mörtelgruppe: PII
Menge: 80,000 m²
Kostengruppe DIN 276 2018-12: 300000000

**01.0100 Kalkzementputz, IW abgerieben**
Kalkzementputz in zusammenhängenden Wandflächen sowie
angrenzenden Laibungen zur Aufnahme einer vollflächigen
Wandspachtelung eben abgezogen. Falls erforderlich ist
der Putz 2-lagig auszuführen. Einzukalkulieren ist das
Aufrauen der Oberfläche der 1. Lage zur Aufnahme der 2.
Lage. In den EP einzukalkulieren sind alle
erforderlichen Kellenschnitte an angrenzende Bauteile
sowie alle eventuell erforderlichen
Zwischengrundierungen.

Putzgrund: Mauerwerk, Stahlbeton
Mörtelgruppe: P II
Oberfläche: Q3 abgezogene Putzoberfläche zur Aufnahme
von Fliesenbelag mit erhöhter Anforderung an die
Ebenheit

Putzdicke: bis 30 mm
Bauteil: Wände
Menge: 270,000 m²
Kostengruppe DIN 276 2018-12: 300000000

**01.0110 Zulage Kalkzementputz Laibungen**
wie vor, jedoch

als Zulage für Kalkzementputz auf Laibungen

Laibungstiefe: bis 300 mm
Putzgrund: Mauerwerk, Stahlbeton
Menge: 60,000 m
Kostengruppe DIN 276 2018-12: 300000000

**01.0120 Kalkzementputz Innen, Mehrstärke**
Mehrpreis je 5 mm Mehrstärke für Innenputz sowie
Laibungen und alle eventuell erforderlichen
Zwischengrundierungen.

Die Abrechnung erfolgt nach tatsächlicher
Putzauftragsfläche, gemessene größte horizontale und
vertikale Ausdehnung der Aufbruchstelle.

Mörtelgruppe: PII
Menge: 80,000 m²
Kostengruppe DIN 276 2018-12: 300000000

**01.0130 Putzarmierung, Glasfasergewebe, Innenputz**
Putzarmierung mit Glasfasergewebe zum Überspannen
rissgefährdeter Putzgrundflächen an Plattenstößen von
Leichtbauplatten, über Installationsschlitze, als
Flächenüberspannung und als Putzträger sowie für Ver
wahrungen aller Art im Innenbereich.
Aufmaß nach Sichtfläche.

Stoßüberlappung: 100 mm
Menge: 54,000 m²
Kostengruppe DIN 276 2018-12: 300000000

**01.0140 Zulage Putzarmierung, Glasfasergewebe Laibungen**
wie vor, jedoch

als Zulage für Glasfasergewebe auf Laibungen bei
Normal- und Kleinflächen.

Laibungstiefe: bis 300 mm
Menge: 12,000 m
Kostengruppe DIN 276 2018-12: 300000000

**01.0150 Fenster Anputzprofil, Innenputz**
Liefern und Montieren von Kunststoff-Anputzprofilen an
Blendrahmen.
Menge: 60,000 m
Kostengruppe DIN 276 2018-12: 300000000

**01.0160 Schnellputzleiste verzinkt, Innenputz**
Schnellputzleisten, verzinkt, auf Innenputzflächen.
Bauteil : Wände Naßzellen, im EG
Menge: 70,000 m
Kostengruppe DIN 276 2018-12: 300000000

### Titel 02 Trockenbauarbeiten

**02.0010 GK-Montagew.,CW 75, 2x 12,5 mm, zweiseitig, MW 50**
Nichttragende zweiseitig, doppelt beplankte Montagewand
nach DIN 4103, Höhen bis ca. 3,10 m inkl. aller
Randanschlüsse und Anschlüsse an Heizungs- und
Sanitärobjekte, bestehend aus:
- Unterkonstruktion aus verzinkten Stahlblechprofilen
  DIN 18182-1/ DIN 18183, als Einfachständerwerk
  einschl. Anschlussdichtungen an andere Bauteile.
- Beplankung zweiseitig, Verarbeitung DIN 18181,
  zweilagig, aus GKI-Platten/ DIN 18180,
  Plattendicke 12,5 mm, befestigen mit
  Schnellbauschrauben DIN 18182-2, Fugen füllen,
  sichtbare Befestigungsmittel und Fugen spachteln.
  Einschl. starren Anschlüssen mit Anspachtelung an
  andere Bauteile und Einlage von Papierfugenbewehrungsstreifen in allen negativen Ecken.
- plattenförmige Dämmschicht aus Mineralfaser, dicht
  und abgleitsicher im Zwischenraum eingebaut.

Profile : CW/UW 50 mm
Beplankung : je Seite 2x 12,5 mm GKI
Oberfläche Spachtelung : Mindestanforderung Q3
WLG : 035
Baustoffklasse : A > 1000°
Dämmung : 50 mm
Wanddicke : 100 mm

Auch für Kleinflächen gem. beiliegenden Planunterlagen
gemessen Abwicklung x Länge
Menge: 40,000 m²
Kostengruppe DIN 276 2018-12: 300000000

**02.0020 GK-Montagew.,CW 50, 2x 12,5 mm, einseitig, MW 50**
Nichttragende einseitig, doppelt beplankte Montagewand
nach DIN 4103, Höhen bis ca. 3,10 m inkl. aller
Randanschlüsse und Anschlüsse an Heizungs- und
Sanitärobjekte, bestehend aus:
- Unterkonstruktion aus verzinkten Stahlblechprofilen
  DIN 18182-1/ DIN 18183, als Einfachständerwerk
  einschl. Anschlussdichtungen an andere Bauteile.
- Beplankung einseitig, Verarbeitung DIN 18181,
  zweilagig, aus GKI-Platten/ DIN 18180,
  Plattendicke 12,5 mm, befestigen mit
  Schnellbauschrauben DIN 18182-2, Fugen füllen,
  sichtbare Befestigungsmittel und Fugen spachteln.
  Einschl. starren Anschlüssen mit Anspachtelung an
  andere Bauteile und Einlage von Papierfugenbewehrungsstreifen in allen negativen Ecken.
- plattenförmige Dämmschicht aus Mineralfaser, dicht
  und abgleitsicher im Zwischenraum eingebaut.

Profile : CW/UW 50 mm
Beplankung : 2x 12,5 mm GKI
Oberfläche Spachtelung : Mindestanforderung Q3
WLG : 035
Baustoffklasse : A > 1000°
Dämmung : 50 mm
Wanddicke : 75 mm

Auch für Kleinflächen gem. beiliegenden Planunterlagen
gemessen Abwicklung x Länge
Menge: 30,000 m²
Kostengruppe DIN 276 2018-12: 300000000

**02.0030 GK-Doppelständerw.,CW 50, 2x 12,5 mm, zweiseitig, MW 50**
Nichttragende zweiseitig, doppelt beplankte Montagewand
nach DIN 4103, Höhen bis ca. 3,10 m inkl. aller
Randanschlüsse und Anschlüsse an Heizungs- und
Sanitärobjekte, bestehend aus:
- Unterkonstruktion aus verzinkten Stahlblechprofilen
  DIN 18182-1/ DIN 18183, als Zweisfachstäderwerk
  einschl. Anschlussdichtungen an andere Bauteile.
Sowie Verschwertung unter den Ständern
- Beplankung zweiseitig, Verarbeitung DIN 18181,
  zweilagig, aus GKI-Platten/ DIN 18180,
  Plattendicke 12,5 mm, befestigen mit
  Schnellbauschrauben DIN 18182-2, Fugen füllen,
  sichtbare Befestigungsmittel und Fugen spachteln.
  Einschl. starren Anschlüssen mit Anspachtelung an
  andere Bauteile und Einlage von Papierfugenbewehrungsstreifen in allen negativen Ecken.
- plattenförmige Dämmschicht aus Mineralfaser, dicht
  und abgleitsicher im Zwischenraum eingebaut.

Profile : CW/UW 50 mm Zweifachständerwerk
Beplankung : je Seite 2x 12,5 mm GKI
Oberfläche Spachtelung : Mindestanforderung Q3
WLG : 035
Baustoffklasse : A > 1000°
Dämmung : 50 mm
Wanddicke : 210 mm

Auch für Kleinflächen gem. beiliegenden Planunterlagen
gemessen Abwicklung x Länge
Menge: 25,000 m²
Kostengruppe DIN 276 2018-12: 300000000

**02.0040 Zulage GK-Wand Cement Board**
Zulage für die zuvor beschriebene Trockenbauwand für
die einseitig doppelte Beplankung mit zementgebundenen
Bauplatten für den Einsatz in Feucht- und Nassräumen.

Beplankung : 2 x 12,5 mm Cement Board

Auch für Kleinflächen gem. beiliegenden Planunterlagen
gemessen Abwicklung x Länge
Menge: 47,000 m²
Kostengruppe DIN 276 2018-12: 300000000

**02.0050 Zulage Eckschutzschiene**
Zulage zu den Vorpositionen für alle nicht gesondert
beschriebenen Eckschutzschienen für Außenecken von
Trockenputz, Bekleidungen und Verkofferungen inkl.
und Verspachtelung der Anschlüsse..

Grundrisswinkel : 90 °
Material : Aluminium
Menge: 12,000 m
Kostengruppe DIN 276 2018-12: 300000000

**02.0060 Zulage T-Verbindung Trockenbau**
Zulage für den Anschluss einer quer verlaufenden
Montagewand oder Vorsatzschale an die bestehende
Montagewand (T-Verbindung) inkl. Einlage von Papierfugenbewehrungsstreifen in allen negativen Ecken.
Menge: 6,000 m
Kostengruppe DIN 276 2018-12: 300000000

**02.0070 Zulage T-Verbindung an Massiv**
wie vor. jedoch an eine bestehende Massivwand
(T-Verbindung).
Menge: 16,000 m
Kostengruppe DIN 276 2018-12: 300000000

**02.0080 Zulage Verstärkungsprofil UA 50**
Zulage zu den Vorpositionen für Verstärkungsprofile UA
an Einbaugegenständen der Sanitärinstallation.

Profil : UA 50
Menge: 90,000 m
Kostengruppe DIN 276 2018-12: 300000000

**02.0090 GK-Rand-Fries, abgehängt, 1x 12,5 mm, ohne Dämmung**
Liefern und Montieren eines Gipskarton-Decken-
Randfrieses, einseitig beplankt, Breiten von 1325 mm
bis 200 mm, aus 1x 12,5 mm GKB-Platten gemäß
beiliegender Ausführungsplanung, abgehängt, inkl. aller
Randanschlüsse bestehend aus:

- Randwinkel als Wandanschluss dreiseitig (Fenster und
  Laibungen). Die Montage am Fenster ist mit
  selbstschneidenden Schrauben oder Nieten
  einzukalkulieren. Befestigungsgrund Mauerwerk,
  Stahlbeton, Trockenbau, Kunststoff oder
  Aluminiumfester.
- Unterkonstruktion aus einem Tragrost aus
  Stahlprofilen als Grund- und Tragprofil von der
  Rohdecke mit Noniusabhängern befestigen.
- Bekleidung von unten 1-lagig aus GK-Platte,
  befestigen mit Schnellbauschrauben DIN 18182-2, Fugen
  füllen, sichtbare Befestigungsmittel und Fugen
  spachteln, einschl. gleitender Anschlüssen zu
  aufgehenden Bauteilen inkl. Versiegelungen an alle
  negativen Ecken mit Acryl.

Breite des GK-Frieses : ca. 1325 mm bis 200 mm
Grund- und Querprofil : CD 60/27/06
Wandbereich : U-Profil 27/28/27
Beplankung : 1x 12,5 mm GKB
Oberfläche Spachtelung : Mindestanforderung Q3
Abhängung : Noniusabhänger
Abhängehöhe : ca 400 mm
Menge: 50,000 m
Kostengruppe DIN 276 2018-12: 300000000

**02.0100 Rasterdecke 625x625mm, Abhanghöhe 10 cm**
Lieferung und Montage des Akustikdeckensystems der
Absorbtionsklasse  A, bestehend aus
Akustikdeckenplatten  und Unterkonstruktion nach DIN
13964 als sichtbares Einlegesystem.

Akustikdeckenplatten

Format: 625 x 625 mm
Kantenausführung: A gem. DIN EN 13964

Akustikdeckenplatten, 15 mm stark, aus
kunstharzgebundener Glaswollplatte mit einer weiß
eingefärbten Vliesbeschichtung, optisch "geschlossene"
Oberfläche.  Rückseite mit abriebminderndem Vlies
kaschiert.

Die CE-Kennzeichnung der Akustikdeckenplatten ist auf
Verlangen vorzulegen.

Mindestanforderung Akustikdecke:

Schallabsorbtionsgrad bei einer totalen
Konstruktionshöhe von 200 mm:

Frequenz: alpha p
125 Hz: ca. 0,40
250 Hz: ca. 0,80
500 Hz: ca. 1,00
1 kHz: ca. 0,80
2 kHz: ca. 0,95
4 kHz: ca. 0,95

alpha-w: ca. 0,90
Absorbtionsklasse:  A (gem. DIN EN ISO 11654)
Baustoffklasse: A2-s1,d0 (gem. DIN EN 13501-1)
Oberfläche: weiß eingefärbter Vlies
Farbe: Weiß 190 (ähnlich RAL 9010)
Lichtreflexionsgrad: ca. 77% (99% diffus)
Feuchtigkeitsresistenz: ca. 95%rH bei 30°C

Unterkonstruktion

Bandraster-Konstruktion :
sichtbares Einlegesystem aus Haupt- und Querschienen,
Steghöhen 38 bzw. 32 mm, Materialdicke : ca. 0,4 mm,
Sichtbreite : ca. 24 mm,
Sichtseite : weiß
Profilmaterial : Aluminium
Rohdecke : Stahlbeton
Wände : massives Mauerwerk, Trockenbau und Stahlbeton
lichte Rohbauhöhe : ca. 4,66 m
Abgehangene Decke : ca. 3,45 m
Abhanghöhe : ca. 120 cm
Angebotenes Fabrikat: '.........'
Angebotener Typ: '.........'
Menge: 100,000 m²
Kostengruppe DIN 276 2018-12: 300000000

**02.0110 Zulage Wandanschlüsse inkl. Anschnitte herstellen**
Zulage zu vorh. beschriebener Deckenkonstruktion für
das Liefern und fachgerechte Montieren von
Wandanschlüssen mit Aluwandwinkeln weiß ca. 20/25 mm,
inkl. aller Gehrungsschnitte und Nachbeschichtung der
Schnittkanten nach Herstellerangaben. Montage als
Direktmontage mit bauaufsichtlich zugelassenen
Befestigungsmittel.

Anschnitte und Verschnitte der Akustikdeckenplatten
sind in den EP einzukalkulieren.
Alle auflaufenden Konstruktionsprofile sind zu
arretieren.

Farbe Wandprofil : Weiß
Profilmaterial : Aluminium
Profildimensionen über alles : 25/20 mm, 0,6 mm dick
Profilform : L-Form
Befestigungsgrund : Mauerwerk, Stahlbeton und
Trockenbaukonstruktionen.
Menge: 140,000 m
Kostengruppe DIN 276 2018-12: 300000000

**02.0120 Zulage Ausschnitte Rasterdecke, inkl. Verstärkung, bis 0,10 m²**
Zulage zur vorbeschriebenen Rasterdecke, für
rechteckige und kreisrunde Ausschnitte in den
Akustikdeckenplatten bis 0,10 m² inkl. Verstärken und
Anpassen der UK mit verzinkten Metallprofilen zum
bauseitigen Einbau von Lüftungs- und
Beleuchtungselementen. Verstärkung Hartfaserplatte
625/625/5 mm

Ausschnittsgrößen : bis 0,10 m²
Form : kreisrund, rechteckig, quadratisch
Menge: 17,000 Stk
Kostengruppe DIN 276 2018-12: 300000000

### Titel 03 Malerarbeiten

**03.0010 Boden abdecken, Filzpappe**
Böden vollflächig mit Filzpappe gegen Verschmutzung
während der Malerarbeiten auslegen. Das Entfernen
und Entsorgen nach AAV nach Abschluss der Arbeiten
ist in den EP einzukalkulieren.
Menge: 120,000 m²
Kostengruppe DIN 276 2018-12: 300000000

**03.0020 Wand- und Deckenflächen reinigen, Rautiefe bis 2 mm**
Untergrund zur Aufnahme einer Spachtelung von
Verunreinigungen reinigen.Auch für Streifen über
Fliesen.

Untergrund: Putz, GK
Rautiefe: 0 bis 2 mm
Einbauort: Wand- und Deckenflächen, GK-Rand-Fries
Die Abmessungen sind den beiligenden Planunterlagen zu
entnehmen.
Raumhöhe: bis ca. 3,10 m
Menge: 360,000 m²
Kostengruppe DIN 276 2018-12: 300000000

**03.0030 Zulage, Reinigen Laibungen**
wie vor, jedoch

in Streifen für Laibungen.

Laibungstiefe: bis ca. 30 cm
Menge: 70,000 m
Kostengruppe DIN 276 2018-12: 300000000

**03.0040 Grundierung Wand- und Deckenflächen**
Wandputzflächen und Deckenflächen mittels einer Haft-
und Grundierdispersion verfestigen und zur Aufnahme
einer vollflächigen Wand- und Deckenspachtelung
grundieren. Auch für Streifen über Fliesen.

Untergrund: Putz, GK, GKI
Rautiefe: 0 bis 2 mm
Einbauort: Wand- und Deckenflächen, GK-Rand-Fries
Die Abmessungen sind den beiligenden Planunterlagen zu
entnehmen.
Raumhöhe: bis ca. 3,10 m
Menge: 360,000 m²
Kostengruppe DIN 276 2018-12: 300000000

**03.0050 Zulage, Grundierung Laibungen**
wie vor, jedoch

in Streifen für Laibungen.

Laibungstiefe: bis ca. 30 cm
Menge: 70,000 m
Kostengruppe DIN 276 2018-12: 300000000

**03.0060 Spachtelung Wand-und Deckenflächen**
Zweilagige vollflächige Spachtelung der vorgenannten
Wand- und Deckenflächen mit Gips-Kunststoff basierenden
Spachtelmassen zur Herstellung einer ebenen, glatten
und spannungsfreien Wand- und Deckenfläche zur Aufnahme
einer Beschichtung. Das eventuell erforderliche
Nachschleifen ist in den Einheitspreis
einzukalkulieren.

Untergründe:
- Spachtelungen mit Haftputzgips zum Rautiefenausgleich
- Putz mit Spachtelung, eben abgezogen und abgerieben
- GKI

Einbauort: Wand- und Deckenflächen, GK-Rand-Fries
Die Abmessungen sind den beiliegenden Planunterlagen zu
entnehmen.

Raumhöhe: bis ca. 3,10 m
Oberfläche: Oberfläche Q3 glatt, malerfertig

Der Mehraufwand für die Arbeit um bauseitig vorh.
technische Einrichtungen und Aufputzinstallationen ist
in den EP einzukalkulieren.
Menge: 360,000 m²
Kostengruppe DIN 276 2018-12: 300000000

**03.0070 Zulage, Spachtelung Laibungen**
wie vor, jedoch

in Streifen für Laibungen.

Laibungstiefe: bis ca. 30 cm
Menge: 70,000 m
Kostengruppe DIN 276 2018-12: 300000000

**03.0080 Beschichtung Wand- und Deckenflächen, hell bis mittel getönt**
Beschichtung von Wand- und Deckenflächen auf
gespachtelten Putz- u. Gipskartonflächen, deckend,
scheuerbeständig mit Latexfarbe inkl. aller
Versiegelungen an Fenster, Türen, Heizkörpern,
Fußleisten und sonstige Einbauteile sowie an alle
negativen, horizontalen und vertikalen Ecken mit Acryl
wie folgt:

- Grundbeschichtung
- Zwischenbeschichtung
- Schlussbeschichtung

Untergrund: Zementputz, Gipskarton
Bauteil: Wand- und Deckenflächen, GK-Rand-Fries
Die Abmessungen sind den beiliegenden Planunterlagen zu
entnehmen.

Farbe: hell bis mittel getönt, nach Angabe des AG
Raumhöhe: bis ca. 3,10 m

Angebotenes Fabrikat: '..........'
Angebotener Typ: '..........'
Menge: 360,000 m²
Kostengruppe DIN 276 2018-12: 300000000

**03.0090 Zulage Beschichtung Laibungen**
wie vor, jedoch

für Laibungen bis 30cm Tiefe
Menge: 70,000 m
Kostengruppe DIN 276 2018-12: 300000000

**03.0100 Zulage Spachteln und Beschichten GK-Rand-Fries**
wie vor, jedoch

als Zulage für das Spachteln, Beschichten und
Versiegeln der GK-Rand-Friese inkl. aller
erforderlichen Abklebearbeiten.

Laibungstiefe: bis 30 cm
Menge: 50,000 m
Kostengruppe DIN 276 2018-12: 300000000

**03.0110 Beschichtung, Stahlumfassungszargen, innen, KH, MW 100-240 mm**
Beschichtung auf Stahlumfassungszargen im Innenbereich,
deckend, mit Kunstharz wie folgt:

- Untergrund reinigen
-  wenn erforderlich spachteln und schleifen
- Grundbeschichtung
- Zwischenbeschichtung
- Schlussbeschichtung

Rohbauöffnung: bis 1010/2135 mm
Maulweite: 100-240 mm
Oberfläche: seidenmatt
Farbe: RAL Buntton nach Wahl des AG
Menge: 5,000 Stk
Kostengruppe DIN 276 2018-12: 300000000

**03.0120 Beschichtung, Stahlumfassungszargen, innen, KH, MW 240-300 mm**
wie vor, jedoch

Maulweite: 240-300 mm

Rohbauöffnung: von 885 bis 1010/20135 mm
Menge: 5,000 Stk
Kostengruppe DIN 276 2018-12: 300000000

### Titel 04 Stundenlohnarbeiten

**04.0010 Stundensatz Facharbeiter, Trockenbauarbeiten**
Arbeiten, welche nicht in den Positionen erfasst sind
und gegen Nachweis zur Ausführung kommen:

Facharbeiter Trockenbauarbeiten.
Menge: 5,000 h
Kostengruppe DIN 276 2018-12: 300000000

**04.0020 Stundensatz Helfer, Trockenbauarbeiten**
Arbeiten, welche nicht in den Positionen erfasst sind
und gegen Nachweis zur Ausführung kommen:

Helfer, Trockenbauarbeiten.
Menge: 5,000 h
Kostengruppe DIN 276 2018-12: 300000000

**04.0030 Stundensatz Facharbeiter, Putzarbeiten**
Arbeiten, welche nicht in den Positionen erfasst sind
und gegen Nachweis zur Ausführung kommen:

Facharbeiter Putzarbeiten.
Menge: 5,000 h
Kostengruppe DIN 276 2018-12: 300000000

**04.0040 Stundensatz Helfer, Putzarbeiten**
Arbeiten, welche nicht in den Positionen erfasst sind
und gegen Nachweis zur Ausführung kommen:

Helfer Putzarbeiten.
Menge: 5,000 h
Kostengruppe DIN 276 2018-12: 300000000

**04.0050 Stundensatz Facharbeiter Malerarbeiten**
Arbeiten, welche nicht in den Positionen erfasst sind
und gegen Nachweis zur Ausführung kommen:

Facharbeiter Malerarbeiten
Menge: 5,000 h
Kostengruppe DIN 276 2018-12: 300000000

**04.0060 Stundensatz Helfer Malerarbeiten**
Arbeiten, welche nicht in den Positionen erfasst sind
und gegen Nachweis zur Ausführung kommen:

Helfer Malerarbeiten
Menge: 5,000 h
Kostengruppe DIN 276 2018-12: 300000000
